# Conmutador empotrado, antivandálico

- Propiedad del archivo: CYPE INGENIEROS, S.A.
- Formato: FIEBDC-3/2002
- Divisa: EUR
- Costes indirectos: 3.00 %
- IVA: 21.00 %

## I Instalaciones

### IE Eléctricas

#### IEM Mecanismos

**IEM032** Ud Conmutador empotrado, antivandálico.
Conmutador antivandálico, con grado de protección IP44, de intensidad asignada 10 AX, tensión asignada 250 V, gama TX44 "GIRA" formado por mecanismo para interruptor/conmutador con efecto pulsación, con garras de fijación, gama System 55, referencia 312600 y con tecla basculante, antivandálica, con puntos en relieve de material termoplástico color aluminio, con grado de protección IP44, gama TX44, referencia 329665. Instalación empotrada.
Criterio de valoración económica: El precio no incluye la caja para mecanismo empotrado ni el marco embellecedor.
Incluye: Montaje, conexionado y comprobación de su correcto funcionamiento.
Criterio de medición de proyecto: Número de unidades previstas, según documentación gráfica de Proyecto.
Criterio de medición de obra: Se medirá el número de unidades realmente ejecutadas según especificaciones de Proyecto.

| Código | Ud | Descripción | Rendimiento | Precio | Importe |
|---|---|---|---|---|---|
| mt33gir009a | Ud | Mecanismo para interruptor/conmutador con efecto pulsación, con garras de fijación, gama System 55, referencia 312600 "GIRA", intensidad asignada 10 AX, tensión asignada 250 V, para empotrar. (material) | 1.000 | 13.58 | 13.58 |
| mt33gir811g | Ud | Con tecla basculante, antivandálica, con puntos en relieve de material termoplástico color aluminio, con grado de protección IP44, gama TX44, referencia 329665 "GIRA", con resistencia a los rayos UV y a la intemperie, para empotrar. (material) | 1.000 | 14.58 | 14.58 |
| mo003 | h | Oficial 1ª electricista. (mano de obra) | 0.150 | 23.74 | 3.56 |
| % | % | Costes directos complementarios | 2 % | 31.72 | 0.63 |
|  |  | Costes directos |  |  | 32.35 |
