# Conmutador empotrado

- Propiedad del archivo: CYPE INGENIEROS, S.A.
- Formato: FIEBDC-3/2002
- Divisa: EUR
- Costes indirectos: 3.00 %
- IVA: 21.00 %

## I Instalaciones

### IE Eléctricas

#### IEM Mecanismos

**IEM030** Ud Conmutador empotrado.
Conmutador, de intensidad asignada 10 AX, tensión asignada 250 V, gama E2 "GIRA" formado por mecanismo para interruptor/conmutador, con tecla basculante con efecto pulsación de material termoplástico color blanco acabado brillante, gama System 55, referencia 012603 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt33gir010ab | Ud | Mecanismo para interruptor/conmutador, con tecla basculante con efecto pulsación de material termoplástico color blanco acabado brillante, gama System 55, referencia 012603 "GIRA", intensidad asignada 10 AX, tensión asignada 250 V, para empotrar. (material) | 1.000 | 14.69 | 14.69 |
| mt33gir001mae | Ud | Marco embellecedor para 1 elemento de material termoplástico color blanco acabado brillante, gama E2, referencia 021129 "GIRA". (material) | 1.000 | 4.35 | 4.35 |
| mo003 | h | Oficial 1ª electricista. (mano de obra) | 0.190 | 22.74 | 4.32 |
| % | % | Costes directos complementarios | 2 % | 23.36 | 0.47 |
|  |  | Costes directos |  |  | 23.83 |
