# Conmutador empotrado, antivandálico

- Propiedad del archivo: CYPE INGENIEROS, S.A.
- Formato: FIEBDC-3/2002
- Divisa: EUR
- Costes indirectos: 3.00 %
- IVA: 21.00 %

## I Instalaciones

### IE Eléctricas

#### IEM Mecanismos

**IEM032** Ud Conmutador empotrado, antivandálico.
Conmutador antivandálico, con grado de protección IP44, de intensidad asignada 10 AX, tensión asignada 250 V, gama TX_44 "GIRA" formado por mecanismo para interruptor/conmutador, con tecla basculante, antivandálica con efecto pulsación, con puntos en relieve de material termoplástico color blanco acabado brillante, con grado de protección IP44, gama TX_44, referencia 012666 y marco embellecedor antivandálico, para 1 elemento de material termoplástico color blanco acabado brillante, con junta de estanqueidad grado de protección IP44, gama TX_44, referencia 021166. Instalación empotrada.
Criterio de valoración económica: El precio no incluye la caja para mecanismo empotrado.
Incluye: Montaje, conexionado y comprobación de su correcto funcionamiento.
Criterio de medición de proyecto: Número de unidades previstas, según documentación gráfica de Proyecto.
Criterio de medición de obra: Se medirá el número de unidades realmente ejecutadas según especificaciones de Proyecto.

| Código | Ud | Descripción | Rendimiento | Precio | Importe |
|---|---|---|---|---|---|
| mt33gir810b | Ud | Mecanismo para interruptor/conmutador, con tecla basculante, antivandálica con efecto pulsación, con puntos en relieve de material termoplástico color blanco acabado brillante, con grado de protección IP44, gama TX_44, referencia 012666 "GIRA", intensidad asignada 10 AX, tensión asignada 250 V, con resistencia a los rayos UV y a la intemperie, para empotrar. (material) | 1.000 | 22.58 | 22.58 |
| mt33gir801mb | Ud | Marco embellecedor antivandálico, para 1 elemento de material termoplástico color blanco acabado brillante, con junta de estanqueidad grado de protección IP44, gama TX_44, referencia 021166 "GIRA", de montaje fácil (sin herramientas) y desmontaje con destornillador Torx T9 o T10. (material) | 1.000 | 12.28 | 12.28 |
| mo003 | h | Oficial 1ª electricista. (mano de obra) | 0.200 | 22.74 | 4.55 |
| % | % | Costes directos complementarios | 2 % | 39.41 | 0.79 |
|  |  | Costes directos |  |  | 40.20 |
