# Salida de cables empotrada

- Propiedad del archivo: CYPE INGENIEROS, S.A.
- Formato: FIEBDC-3/2002
- Divisa: EUR
- Costes indirectos: 3.00 %
- IVA: 21.00 %

## I Instalaciones

### IE Eléctricas

#### IEM Mecanismos

**IEM080** Ud Salida de cables empotrada.
Salida de cables, gama E2 "GIRA" formado por mecanismo para salida de cables, referencia 040000, embellecedor para salida de cables de material termoplástico color blanco acabado brillante, gama System 55, referencia 027403 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt33gir086a | Ud | Mecanismo para salida de cables, referencia 040000 "GIRA", con bornes para 5 conexiones independientes de hasta 2,5 mm² de sección, para empotrar. (material) | 1.000 | 9.53 | 9.53 |
| mt33gir087ab | Ud | Embellecedor para salida de cables de material termoplástico color blanco acabado brillante, gama System 55, referencia 027403 "GIRA". (material) | 1.000 | 5.21 | 5.21 |
| mt33gir001mae | Ud | Marco embellecedor para 1 elemento de material termoplástico color blanco acabado brillante, gama E2, referencia 021129 "GIRA". (material) | 1.000 | 4.35 | 4.35 |
| mo003 | h | Oficial 1ª electricista. (mano de obra) | 0.140 | 22.74 | 3.18 |
| % | % | Costes directos complementarios | 2 % | 22.27 | 0.45 |
|  |  | Costes directos |  |  | 22.72 |
