# Base de toma de usuario de señales de radiodifusión sonora y televisión, empotrada

- Propiedad del archivo: CYPE INGENIEROS, S.A.
- Formato: FIEBDC-3/2002
- Divisa: EUR
- Costes indirectos: 3.00 %
- IVA: 21.00 %

## I Instalaciones

### IE Eléctricas

#### IEM Mecanismos

**IEM110** Ud Base de toma de usuario de señales de radiodifusión sonora y televisión, empotrada.
Toma de TV y radio FM, gama E2 "GIRA" formado por mecanismo para toma de TV y radio FM, referencia 004600, embellecedor de material termoplástico color blanco acabado brillante, gama System 55, referencia 086903 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt40gir082a | Ud | Mecanismo para toma de TV y radio FM, referencia 004600 "GIRA", para banda de frecuencias 4-2400 MHz, atenuación 5 dB, para empotrar. (material) | 1.000 | 28.56 | 28.56 |
| mt40gir083ab | Ud | Embellecedor de material termoplástico color blanco acabado brillante, gama System 55, referencia 086903 "GIRA". (material) | 1.000 | 5.21 | 5.21 |
| mt33gir001mae | Ud | Marco embellecedor para 1 elemento de material termoplástico color blanco acabado brillante, gama E2, referencia 021129 "GIRA". (material) | 1.000 | 4.35 | 4.35 |
| mo003 | h | Oficial 1ª electricista. (mano de obra) | 0.210 | 22.74 | 4.78 |
| % | % | Costes directos complementarios | 2 % | 42.90 | 0.86 |
|  |  | Costes directos |  |  | 43.76 |
