# Toma de audio, vídeo, voz y datos, empotrada

- Propiedad del archivo: CYPE INGENIEROS, S.A.
- Formato: FIEBDC-3/2002
- Divisa: EUR
- Costes indirectos: 3.00 %
- IVA: 21.00 %

## I Instalaciones

### IE Eléctricas

#### IEM Mecanismos

**IEM115** Ud Toma de audio, vídeo, voz y datos, empotrada.
Toma simple, RJ-45 categoría 6a, gama E2 "GIRA" formado por mecanismo para toma simple con conector hembra tipo RJ-45 con 8 contactos, categoría 6a, con salida a 45°, referencia 245100, embellecedor de material termoplástico color blanco acabado brillante, gama System 55, referencia 027003 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt40gir080a | Ud | Mecanismo para toma simple con conector hembra tipo RJ-45 con 8 contactos, categoría 6a, con salida a 45°, referencia 245100 "GIRA", para empotrar. (material) | 1.000 | 28.12 | 28.12 |
| mt40gir081ab | Ud | Embellecedor de material termoplástico color blanco acabado brillante, gama System 55, referencia 027003 "GIRA". (material) | 1.000 | 3.79 | 3.79 |
| mt33gir001mae | Ud | Marco embellecedor para 1 elemento de material termoplástico color blanco acabado brillante, gama E2, referencia 021129 "GIRA". (material) | 1.000 | 4.35 | 4.35 |
| mo003 | h | Oficial 1ª electricista. (mano de obra) | 0.220 | 22.74 | 5.00 |
| % | % | Costes directos complementarios | 2 % | 41.26 | 0.83 |
|  |  | Costes directos |  |  | 42.09 |
