# Toma de audio, vídeo, voz y datos, empotrada, antivandálica

- Propiedad del archivo: CYPE INGENIEROS, S.A.
- Formato: FIEBDC-3/2002
- Divisa: EUR
- Costes indirectos: 3.00 %
- IVA: 21.00 %

## I Instalaciones

### IE Eléctricas

#### IEM Mecanismos

**IEM117** Ud Toma de audio, vídeo, voz y datos, empotrada, antivandálica.
Toma simple antivandálica, RJ-45 categoría 6a, con grado de protección IP44, gama TX_44 "GIRA" formado por mecanismo para toma simple con conector hembra tipo RJ-45 con 8 contactos, categoría 6a, con salida a 45°, referencia 245100, embellecedor de material termoplástico color blanco acabado brillante, gama System 55, referencia 027003, marco adaptador con tapa abatible de material termoplástico color blanco acabado brillante, con grado de protección IP40, gama TX_44, referencia 065466 y marco embellecedor antivandálico, para 1 elemento de material termoplástico color blanco acabado brillante, con junta de estanqueidad grado de protección IP44, gama TX_44, referencia 021166. Instalación empotrada.
Criterio de valoración económica: El precio no incluye la caja para mecanismo empotrado.
Incluye: Montaje, conexionado y comprobación de su correcto funcionamiento.
Criterio de medición de proyecto: Número de unidades previstas, según documentación gráfica de Proyecto.
Criterio de medición de obra: Se medirá el número de unidades realmente ejecutadas según especificaciones de Proyecto.

| Código | Ud | Descripción | Rendimiento | Precio | Importe |
|---|---|---|---|---|---|
| mt40gir080a | Ud | Mecanismo para toma simple con conector hembra tipo RJ-45 con 8 contactos, categoría 6a, con salida a 45°, referencia 245100 "GIRA", para empotrar. (material) | 1.000 | 28.12 | 28.12 |
| mt40gir081ab | Ud | Embellecedor de material termoplástico color blanco acabado brillante, gama System 55, referencia 027003 "GIRA". (material) | 1.000 | 3.79 | 3.79 |
| mt40gir887b | Ud | Marco adaptador con tapa abatible de material termoplástico color blanco acabado brillante, con grado de protección IP40, gama TX_44, referencia 065466 "GIRA", con resistencia a los rayos UV y a la intemperie. (material) | 1.000 | 19.89 | 19.89 |
| mt33gir801mb | Ud | Marco embellecedor antivandálico, para 1 elemento de material termoplástico color blanco acabado brillante, con junta de estanqueidad grado de protección IP44, gama TX_44, referencia 021166 "GIRA", de montaje fácil (sin herramientas) y desmontaje con destornillador Torx T9 o T10. (material) | 1.000 | 12.28 | 12.28 |
| mo003 | h | Oficial 1ª electricista. (mano de obra) | 0.280 | 22.74 | 6.37 |
| % | % | Costes directos complementarios | 2 % | 70.45 | 1.41 |
|  |  | Costes directos |  |  | 71.86 |
