# Caja de superficie para mecanismo

- Propiedad del archivo: CYPE Ingenieros S.A.
- Formato: FIEBDC-3/2016
- Programa: Generador de precios de la construcción. CYPE Ingenieros, S.A.
- Fecha: 29/10/2025
- Divisa: EUR
- Costes indirectos: 3 %
- IVA: 21 %

## I Instalaciones

### IE Eléctricas

#### IEM Mecanismos

**IEM015** Ud Caja de superficie para mecanismo.
Caja de superficie para 1 elemento de material termoplástico color blanco, gama Studio, referencia 0061053 "GIRA", de 130 mm de diámetro y 51,6 mm de altura. Instalación en superficie.
Incluye: Replanteo. Montaje. Colocación y fijación.
Criterio de medición de proyecto: Número de unidades previstas, según documentación gráfica de Proyecto.
Criterio de medición de obra: Se medirá el número de unidades realmente ejecutadas según especificaciones de Proyecto.

| Código | Ud | Descripción | Rendimiento | Precio | Importe |
|---|---|---|---|---|---|
| mt33gir505a | Ud | Caja de superficie para 1 elemento de material termoplástico color blanco, gama Studio, referencia 0061053 "GIRA", de 130 mm de diámetro y 51,6 mm de altura. (material) | 1 | 22.42 | 22.420 |
| mo003 | h | Oficial 1ª electricista. (mano de obra) | 0.1 | 23.74 | 2.374 |
| % | % | Costes directos complementarios | 2 % | 24.794 | 0.496 |
|  |  | Costes directos |  |  | 25.290 |
