# Pulsador empotrado, antivandálico

- Propiedad del archivo: CYPE Ingenieros S.A.
- Formato: FIEBDC-3/2016
- Programa: Generador de precios de la construcción. CYPE Ingenieros, S.A.
- Fecha: 23/01/2025
- Divisa: EUR
- Costes indirectos: 3 %
- IVA: 21 %

## I Instalaciones

### IE Eléctricas

#### IEM Mecanismos

**IEM052** Ud Pulsador empotrado, antivandálico.
Doble pulsador antivandálico para gestión de persianas, con grado de protección IP44, de intensidad asignada 10 A, tensión asignada 250 V, gama TX_44 "GIRA" formado por mecanismo para doble pulsador, para gestión de persianas, gama System 55, referencia 015800 y tecla basculante doble, antivandálica, para doble interruptor, para gestión de persianas de material termoplástico color blanco acabado brillante, con símbolos de flecha, con grado de protección IP44, gama TX_44, referencia 029466. Instalación empotrada.
Criterio de valoración económica: El precio no incluye la caja para mecanismo empotrado ni el marco embellecedor.
Incluye: Montaje, conexionado y comprobación de su correcto funcionamiento.
Criterio de medición de proyecto: Número de unidades previstas, según documentación gráfica de Proyecto.
Criterio de medición de obra: Se medirá el número de unidades realmente ejecutadas según especificaciones de Proyecto.

| Código | Ud | Descripción | Rendimiento | Precio | Importe |
|---|---|---|---|---|---|
| mt33gir042a | Ud | Mecanismo para doble pulsador, para gestión de persianas, gama System 55, referencia 015800 "GIRA", intensidad asignada 10 A, tensión asignada 250 V, con bloqueos eléctrico y mecánico para la protección contra la activación doble, para empotrar. (material) | 1 | 23.19 | 23.190 |
| mt33gir841b | Ud | Tecla basculante doble, antivandálica, para doble interruptor, para gestión de persianas de material termoplástico color blanco acabado brillante, con símbolos de flecha, con grado de protección IP44, gama TX_44, referencia 029466 "GIRA", con resistencia a los rayos UV y a la intemperie. (material) | 1 | 15.99 | 15.990 |
| mo003 | h | Oficial 1ª electricista. (mano de obra) | 0.15 | 23.74 | 3.561 |
| % | % | Costes directos complementarios | 2 % | 42.741 | 0.855 |
|  |  | Costes directos |  |  | 43.596 |

## Recursos

**mt33gir042a** Ud Mecanismo para doble pulsador
Datos técnicos: Coste energético 3.961 MJ; Emisión de CO2 0.248 kg
Residuos:
- embalaje: re150101 Envases de papel y cartón. (componente de residuo); rendimiento 0.061 kg; Código LER 15 01 01; Masa del elemento 1 kg; Volumen 0.001333 m3
- embalaje: re170203 Plástico. (componente de residuo); rendimiento 0.006 kg; Código LER 17 02 03; Masa del elemento 1 kg; Volumen 0.001667 m3
