# Conmutador de cruce empotrado

- Propiedad del archivo: CYPE Ingenieros S.A.
- Formato: FIEBDC-3/2016
- Programa: Generador de precios de la construcción. CYPE Ingenieros, S.A.
- Fecha: 22/10/2024
- Divisa: EUR
- Costes indirectos: 3 %
- IVA: 21 %

## I Instalaciones

### IE Eléctricas

#### IEM Mecanismos

**IEM040** Ud Conmutador de cruce empotrado.
Conmutador de cruce, estándar, de intensidad asignada 10 AX, tensión asignada 250 V, gama E2 "GIRA" formado por mecanismo para conmutador de cruce, con tecla basculante con efecto pulsación de material termoplástico color blanco acabado brillante, gama System 55, referencia 012703 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt33gir022ab | Ud | Mecanismo para conmutador de cruce, con tecla basculante con efecto pulsación de material termoplástico color blanco acabado brillante, gama System 55, referencia 012703 "GIRA", intensidad asignada 10 AX, tensión asignada 250 V, para empotrar. (material) | 1 | 23.5 | 23.500 |
| mt33gir001mae | Ud | Marco embellecedor para 1 elemento de material termoplástico color blanco acabado brillante, gama E2, referencia 021129 "GIRA". (material) | 1 | 4.35 | 4.350 |
| mo003 | h | Oficial 1ª electricista. (mano de obra) | 0.19 | 22.74 | 4.321 |
| % | % | Costes directos complementarios | 2 % | 32.171 | 0.643 |
|  |  | Costes directos |  |  | 32.814 |
