# Pulsador empotrado, estanco

- Propiedad del archivo: CYPE Ingenieros S.A.
- Formato: FIEBDC-3/2016
- Programa: Generador de precios de la construcción. CYPE Ingenieros, S.A.
- Fecha: 22/10/2024
- Divisa: EUR
- Costes indirectos: 3 %
- IVA: 21 %

## I Instalaciones

### IE Eléctricas

#### IEM Mecanismos

**IEM051** Ud Pulsador empotrado, estanco.
Pulsador estanco con grado de protección IP44, unipolar (1P), de intensidad asignada 10 AX, tensión asignada 250 V, gama E2 "GIRA" formado por mecanismo para pulsador unipolar (1P), gama System 55, referencia 015100, kit de juntas para obtener un grado de protección IP44, gama Standard 55, referencia 025127, tecla basculante para pulsador de material termoplástico color blanco acabado brillante, gama System 55, referencia 029603 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt33gir030b | Ud | Mecanismo para pulsador unipolar (1P), gama System 55, referencia 015100 "GIRA", intensidad asignada 10 AX, tensión asignada 250 V, para empotrar. (material) | 1 | 9.47 | 9.470 |
| mt33gir032b | Ud | Kit de juntas para obtener un grado de protección IP44, gama Standard 55, referencia 025127 "GIRA", para interruptor, conmutador o pulsador. (material) | 1 | 4.65 | 4.650 |
| mt33gir031fab | Ud | Tecla basculante para pulsador de material termoplástico color blanco acabado brillante, gama System 55, referencia 029603 "GIRA". (material) | 1 | 3.41 | 3.410 |
| mt33gir001mae | Ud | Marco embellecedor para 1 elemento de material termoplástico color blanco acabado brillante, gama E2, referencia 021129 "GIRA". (material) | 1 | 4.35 | 4.350 |
| mo003 | h | Oficial 1ª electricista. (mano de obra) | 0.24 | 22.74 | 5.458 |
| % | % | Costes directos complementarios | 2 % | 27.338 | 0.547 |
|  |  | Costes directos |  |  | 27.885 |
