# Pulsador de superficie, estanco

- Propiedad del archivo: CYPE Ingenieros S.A.
- Formato: FIEBDC-3/2016
- Programa: Generador de precios de la construcción. CYPE Ingenieros, S.A.
- Fecha: 22/10/2024
- Divisa: EUR
- Costes indirectos: 3 %
- IVA: 21 %

## I Instalaciones

### IE Eléctricas

#### IEM Mecanismos

**IEM056** Ud Pulsador de superficie, estanco.
Pulsador unipolar (1P) estanco con grado de protección IP44, monobloc, de material termoplástico color gris, con tecla basculante con ventana de control y espacio disponible para rotulación, gama Superficie IP44, referencia 015630. Instalación en superficie.
Incluye: Montaje, conexionado y comprobación de su correcto funcionamiento.
Criterio de medición de proyecto: Número de unidades previstas, según documentación gráfica de Proyecto.
Criterio de medición de obra: Se medirá el número de unidades realmente ejecutadas según especificaciones de Proyecto.

| Código | Ud | Descripción | Rendimiento | Precio | Importe |
|---|---|---|---|---|---|
| mt33gir330a | Ud | Pulsador unipolar (1P) estanco con grado de protección IP44, monobloc, de material termoplástico color gris, con tecla basculante con ventana de control y espacio disponible para rotulación, gama Superficie IP44, referencia 015630 "GIRA", intensidad asignada 10 AX, tensión asignada 250 V. (material) | 1 | 19.84 | 19.840 |
| mo003 | h | Oficial 1ª electricista. (mano de obra) | 0.25 | 22.74 | 5.685 |
| % | % | Costes directos complementarios | 2 % | 25.525 | 0.511 |
|  |  | Costes directos |  |  | 26.036 |
