# Regulador electrónico de tensión, empotrado

- Propiedad del archivo: CYPE Ingenieros S.A.
- Formato: FIEBDC-3/2016
- Programa: Generador de precios de la construcción. CYPE Ingenieros, S.A.
- Fecha: 22/10/2024
- Divisa: EUR
- Costes indirectos: 3 %
- IVA: 21 %

## I Instalaciones

### IE Eléctricas

#### IEM Mecanismos

**IEM100** Ud Regulador electrónico de tensión, empotrado.
Regulador electrónico de tensión, gama E2 "GIRA" formado por mecanismo de regulación universal de LED con accionamiento por pulsación, gama Standard System 3000, referencia 540000, módulo de mando para regulador electrónico de tensión de material termoplástico color blanco acabado brillante, gama Standard System 3000, referencia 536003 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt33gir060a | Ud | Mecanismo de regulación universal de LED con accionamiento por pulsación, gama Standard System 3000, referencia 540000 "GIRA", tensión de alimentación 230 V, para empotrar. (material) | 1 | 95.33 | 95.330 |
| mt33gir061ab | Ud | Módulo de mando para regulador electrónico de tensión de material termoplástico color blanco acabado brillante, gama Standard System 3000, referencia 536003 "GIRA". (material) | 1 | 25.45 | 25.450 |
| mt33gir001mae | Ud | Marco embellecedor para 1 elemento de material termoplástico color blanco acabado brillante, gama E2, referencia 021129 "GIRA". (material) | 1 | 4.35 | 4.350 |
| mo003 | h | Oficial 1ª electricista. (mano de obra) | 0.19 | 22.74 | 4.321 |
| % | % | Costes directos complementarios | 2 % | 129.451 | 2.589 |
|  |  | Costes directos |  |  | 132.040 |
