# Detector de presencia, empotrado

- Propiedad del archivo: CYPE Ingenieros S.A.
- Formato: FIEBDC-3/2016
- Programa: Generador de precios de la construcción. CYPE Ingenieros, S.A.
- Fecha: 23/01/2025
- Divisa: EUR
- Costes indirectos: 3 %
- IVA: 21 %

## I Instalaciones

### IE Eléctricas

#### IEM Mecanismos

**IEM120** Ud Detector de presencia, empotrado.
Detector de presencia, gama E2 "GIRA" formado por mecanismo de conmutación para automatización del sistema de alumbrado, gama Standard System 3000, referencia 540500, detector de presencia de material termoplástico color blanco acabado brillante, gama Standard System 3000, referencia 537303 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt34gir090b | Ud | Mecanismo de conmutación para automatización del sistema de alumbrado, gama Standard System 3000, referencia 540500 "GIRA", tensión de alimentación 230 V, para empotrar. (material) | 1 | 86.44 | 86.440 |
| mt34gir091ob | Ud | Detector de presencia de material termoplástico color blanco acabado brillante, gama Standard System 3000, referencia 537303 "GIRA", regulable en sensibilidad lumínica, ángulo de detección de 180° con alcance frontal de 32 m y lateral de 19 m, y altura máxima de instalación 1,1 m. (material) | 1 | 71.18 | 71.180 |
| mt33gir001mae | Ud | Marco embellecedor para 1 elemento de material termoplástico color blanco acabado brillante, gama E2, referencia 021129 "GIRA". (material) | 1 | 4.35 | 4.350 |
| mo003 | h | Oficial 1ª electricista. (mano de obra) | 0.19 | 23.74 | 4.511 |
| % | % | Costes directos complementarios | 2 % | 166.481 | 3.330 |
|  |  | Costes directos |  |  | 169.811 |

## Recursos

**mt33gir001mae** Ud Marco embellecedor para 1 elemento de material termoplástico color blanco acabado brillante
Datos técnicos: Coste energético 3.019 MJ; Emisión de CO2 0.175 kg
Residuos:
- embalaje: re150101 Envases de papel y cartón. (componente de residuo); rendimiento 0.03 kg; Código LER 15 01 01; Masa del elemento 1 kg; Volumen 0.001333 m3
