# Interruptor empotrado, antivandálico

- Propiedad del archivo: CYPE INGENIEROS, S.A.
- Formato: FIEBDC-3/2002
- Divisa: EUR
- Costes indirectos: 3.00 %
- IVA: 21.00 %

## I Instalaciones

### IE Eléctricas

#### IEM Mecanismos

**IEM022** Ud Interruptor empotrado, antivandálico.
Doble interruptor antivandálico para gestión de persianas, con grado de protección IP44, de intensidad asignada 10 A, tensión asignada 250 V, gama TX44 "GIRA" formado por mecanismo para doble interruptor, para gestión de persianas, con garras de fijación, gama System 55, referencia 315900 y tecla basculante doble, antivandálica, para doble interruptor, para gestión de persianas de material termoplástico color blanco acabado brillante, con símbolos de flecha, con grado de protección IP44, gama TX44, referencia 329466. Instalación empotrada.
Criterio de valoración económica: El precio no incluye la caja para mecanismo empotrado ni el marco embellecedor.
Incluye: Montaje, conexionado y comprobación de su correcto funcionamiento.
Criterio de medición de proyecto: Número de unidades previstas, según documentación gráfica de Proyecto.
Criterio de medición de obra: Se medirá el número de unidades realmente ejecutadas según especificaciones de Proyecto.

| Código | Ud | Descripción | Rendimiento | Precio | Importe |
|---|---|---|---|---|---|
| mt33gir040a | Ud | Mecanismo para doble interruptor, para gestión de persianas, con garras de fijación, gama System 55, referencia 315900 "GIRA", intensidad asignada 10 A, tensión asignada 250 V, con bloqueos eléctrico y mecánico para la protección contra la activación doble, para empotrar. (material) | 1.000 | 24.98 | 24.98 |
| mt33gir841b | Ud | Tecla basculante doble, antivandálica, para doble interruptor, para gestión de persianas de material termoplástico color blanco acabado brillante, con símbolos de flecha, con grado de protección IP44, gama TX44, referencia 329466 "GIRA", con resistencia a los rayos UV y a la intemperie. (material) | 1.000 | 17.22 | 17.22 |
| mo003 | h | Oficial 1ª electricista. (mano de obra) | 0.161 | 23.74 | 3.82 |
| % | % | Costes directos complementarios | 2 % | 46.02 | 0.92 |
|  |  | Costes directos |  |  | 46.94 |
