# Conmutador empotrado, antivandálico

- Propiedad del archivo: CYPE INGENIEROS, S.A.
- Formato: FIEBDC-3/2002
- Divisa: EUR
- Costes indirectos: 3.00 %
- IVA: 21.00 %

## I Instalaciones

### IE Eléctricas

#### IEM Mecanismos

**IEM032** Ud Conmutador empotrado, antivandálico.
Doble conmutador antivandálico, con grado de protección IP44, de intensidad asignada 10 AX, tensión asignada 250 V, gama TX44 "GIRA" formado por mecanismo para doble interruptor con efecto pulsación, con garras de fijación, gama System 55, referencia 312500 y tecla basculante doble, antivandálica con efecto pulsación, con puntos en relieve de material termoplástico color blanco acabado brillante, con grado de protección IP44, gama TX44, referencia 329566. Instalación empotrada.
Criterio de valoración económica: El precio no incluye la caja para mecanismo empotrado ni el marco embellecedor.
Incluye: Montaje, conexionado y comprobación de su correcto funcionamiento.
Criterio de medición de proyecto: Número de unidades previstas, según documentación gráfica de Proyecto.
Criterio de medición de obra: Se medirá el número de unidades realmente ejecutadas según especificaciones de Proyecto.

| Código | Ud | Descripción | Rendimiento | Precio | Importe |
|---|---|---|---|---|---|
| mt33gir014a | Ud | Mecanismo para doble interruptor con efecto pulsación, con garras de fijación, gama System 55, referencia 312500 "GIRA", intensidad asignada 10 AX, tensión asignada 250 V, para empotrar. (material) | 1.000 | 20.62 | 20.62 |
| mt33gir816b | Ud | Tecla basculante doble, antivandálica con efecto pulsación, con puntos en relieve de material termoplástico color blanco acabado brillante, con grado de protección IP44, gama TX44, referencia 329566 "GIRA", con resistencia a los rayos UV y a la intemperie, para empotrar. (material) | 1.000 | 14.40 | 14.40 |
| mo003 | h | Oficial 1ª electricista. (mano de obra) | 0.161 | 23.74 | 3.82 |
| % | % | Costes directos complementarios | 2 % | 38.84 | 0.78 |
|  |  | Costes directos |  |  | 39.62 |
