# Pulsador empotrado, antivandálico

- Propiedad del archivo: CYPE INGENIEROS, S.A.
- Formato: FIEBDC-3/2002
- Divisa: EUR
- Costes indirectos: 3.00 %
- IVA: 21.00 %

## I Instalaciones

### IE Eléctricas

#### IEM Mecanismos

**IEM052** Ud Pulsador empotrado, antivandálico.
Pulsador antivandálico con ventana de control, unipolar (1P), con grado de protección IP44, de intensidad asignada 10 AX, tensión asignada 250 V, gama TX_44 "GIRA" formado por mecanismo para pulsador unipolar (1P), gama System 55, referencia 015100, tecla basculante, antivandálica, con ventana de control para pulsador de material termoplástico color blanco acabado brillante, con grado de protección IP44, gama TX_44, referencia 029066 y lámpara de señalización de 1,5 mA de intensidad nominal y 230 V de tensión de alimentación, referencia 099700. Instalación empotrada.
Criterio de valoración económica: El precio no incluye la caja para mecanismo empotrado ni el marco embellecedor.
Incluye: Montaje, conexionado y comprobación de su correcto funcionamiento.
Criterio de medición de proyecto: Número de unidades previstas, según documentación gráfica de Proyecto.
Criterio de medición de obra: Se medirá el número de unidades realmente ejecutadas según especificaciones de Proyecto.

| Código | Ud | Descripción | Rendimiento | Precio | Importe |
|---|---|---|---|---|---|
| mt33gir030b | Ud | Mecanismo para pulsador unipolar (1P), gama System 55, referencia 015100 "GIRA", intensidad asignada 10 AX, tensión asignada 250 V, para empotrar. (material) | 1.000 | 9.47 | 9.47 |
| mt33gir833b | Ud | Tecla basculante, antivandálica, con ventana de control para pulsador de material termoplástico color blanco acabado brillante, con grado de protección IP44, gama TX_44, referencia 029066 "GIRA", con resistencia a los rayos UV y a la intemperie. (material) | 1.000 | 11.48 | 11.48 |
| mo003 | h | Oficial 1ª electricista. (mano de obra) | 0.161 | 22.74 | 3.66 |
| % | % | Costes directos complementarios | 2 % | 24.61 | 0.49 |
|  |  | Costes directos |  |  | 25.10 |
