# Pulsador empotrado, antivandálico

- Propiedad del archivo: CYPE INGENIEROS, S.A.
- Formato: FIEBDC-3/2002
- Divisa: EUR
- Costes indirectos: 3.00 %
- IVA: 21.00 %

## I Instalaciones

### IE Eléctricas

#### IEM Mecanismos

**IEM052** Ud Pulsador empotrado, antivandálico.
Doble pulsador antivandálico para gestión de persianas, con grado de protección IP44, de intensidad asignada 10 A, tensión asignada 250 V, gama TX_44 "GIRA" formado por mecanismo para doble pulsador, para gestión de persianas, gama System 55, referencia 015800 y tecla basculante doble, antivandálica, para doble interruptor, para gestión de persianas de material termoplástico color blanco acabado brillante, con símbolos de flecha, con grado de protección IP44, gama TX_44, referencia 029466. Instalación empotrada.
Criterio de valoración económica: El precio no incluye la caja para mecanismo empotrado ni el marco embellecedor.
Incluye: Montaje, conexionado y comprobación de su correcto funcionamiento.
Criterio de medición de proyecto: Número de unidades previstas, según documentación gráfica de Proyecto.
Criterio de medición de obra: Se medirá el número de unidades realmente ejecutadas según especificaciones de Proyecto.

| Código | Ud | Descripción | Rendimiento | Precio | Importe |
|---|---|---|---|---|---|
| mt33gir042a | Ud | Mecanismo para doble pulsador, para gestión de persianas, gama System 55, referencia 015800 "GIRA", intensidad asignada 10 A, tensión asignada 250 V, con bloqueos eléctrico y mecánico para la protección contra la activación doble, para empotrar. (material) | 1.000 | 23.19 | 23.19 |
| mt33gir841b | Ud | Tecla basculante doble, antivandálica, para doble interruptor, para gestión de persianas de material termoplástico color blanco acabado brillante, con símbolos de flecha, con grado de protección IP44, gama TX_44, referencia 029466 "GIRA", con resistencia a los rayos UV y a la intemperie. (material) | 1.000 | 15.99 | 15.99 |
| mo003 | h | Oficial 1ª electricista. (mano de obra) | 0.161 | 22.74 | 3.66 |
| % | % | Costes directos complementarios | 2 % | 42.84 | 0.86 |
|  |  | Costes directos |  |  | 43.70 |
