# Conmutador de cruce de superficie, estanco

- Propiedad del archivo: CYPE INGENIEROS, S.A.
- Formato: FIEBDC-3/2002
- Divisa: EUR
- Costes indirectos: 3.00 %
- IVA: 21.00 %

## I Instalaciones

### IE Eléctricas

#### IEM Mecanismos

**IEM046** Ud Conmutador de cruce de superficie, estanco.
Conmutador de cruce estanco con grado de protección IP44, monobloc, de material termoplástico color gris, con tecla basculante con ventana de control, gama Superficie IP44, referencia 010730. Instalación en superficie.
Incluye: Montaje, conexionado y comprobación de su correcto funcionamiento.
Criterio de medición de proyecto: Número de unidades previstas, según documentación gráfica de Proyecto.
Criterio de medición de obra: Se medirá el número de unidades realmente ejecutadas según especificaciones de Proyecto.

| Código | Ud | Descripción | Rendimiento | Precio | Importe |
|---|---|---|---|---|---|
| mt33gir322a | Ud | Conmutador de cruce estanco con grado de protección IP44, monobloc, de material termoplástico color gris, con tecla basculante con ventana de control, gama Superficie IP44, referencia 010730 "GIRA", intensidad asignada 10 AX, tensión asignada 250 V. (material) | 1.000 | 27.99 | 27.99 |
| mo003 | h | Oficial 1ª electricista. (mano de obra) | 0.268 | 22.74 | 6.09 |
| % | % | Costes directos complementarios | 2 % | 34.08 | 0.68 |
|  |  | Costes directos |  |  | 34.76 |
