# Base de toma de usuario de señales de radiodifusión sonora y televisión, empotrada, antivandálica

- Propiedad del archivo: CYPE INGENIEROS, S.A.
- Formato: FIEBDC-3/2002
- Divisa: EUR
- Costes indirectos: 3.00 %
- IVA: 21.00 %

## I Instalaciones

### IE Eléctricas

#### IEM Mecanismos

**IEM112** Ud Base de toma de usuario de señales de radiodifusión sonora y televisión, empotrada, antivandálica.
Toma antivandálica de TV y radio FM, con grado de protección IP44, gama TX_44 "GIRA" formado por mecanismo para toma de TV y radio FM, referencia 004600, embellecedor de material termoplástico color blanco acabado brillante, gama System 55, referencia 086903, marco adaptador con tapa abatible de material termoplástico color blanco acabado brillante, con grado de protección IP40, gama TX_44, referencia 065466 y marco embellecedor para 1 elemento de material termoplástico color blanco acabado brillante, gama E2, referencia 021129. Instalación empotrada.
Criterio de valoración económica: El precio no incluye la caja para mecanismo empotrado.
Incluye: Montaje, conexionado y comprobación de su correcto funcionamiento.
Criterio de medición de proyecto: Número de unidades previstas, según documentación gráfica de Proyecto.
Criterio de medición de obra: Se medirá el número de unidades realmente ejecutadas según especificaciones de Proyecto.

| Código | Ud | Descripción | Rendimiento | Precio | Importe |
|---|---|---|---|---|---|
| mt40gir082a | Ud | Mecanismo para toma de TV y radio FM, referencia 004600 "GIRA", para banda de frecuencias 4-2400 MHz, atenuación 5 dB, para empotrar. (material) | 1.000 | 28.56 | 28.56 |
| mt40gir083ab | Ud | Embellecedor de material termoplástico color blanco acabado brillante, gama System 55, referencia 086903 "GIRA". (material) | 1.000 | 5.21 | 5.21 |
| mt40gir887b | Ud | Marco adaptador con tapa abatible de material termoplástico color blanco acabado brillante, con grado de protección IP40, gama TX_44, referencia 065466 "GIRA", con resistencia a los rayos UV y a la intemperie. (material) | 1.000 | 19.89 | 19.89 |
| mt33gir001mae | Ud | Marco embellecedor para 1 elemento de material termoplástico color blanco acabado brillante, gama E2, referencia 021129 "GIRA". (material) | 1.000 | 4.35 | 4.35 |
| mo003 | h | Oficial 1ª electricista. (mano de obra) | 0.290 | 22.74 | 6.59 |
| % | % | Costes directos complementarios | 2 % | 64.60 | 1.29 |
|  |  | Costes directos |  |  | 65.89 |
