# Marco embellecedor de mecanismos empotrados, antivandálico

- Propiedad del archivo: CYPE INGENIEROS, S.A.
- Formato: FIEBDC-3/2002
- Divisa: EUR
- Costes indirectos: 3.00 %
- IVA: 21.00 %

## I Instalaciones

### IE Eléctricas

#### IEM Mecanismos

**IEM152** Ud Marco embellecedor de mecanismos empotrados, antivandálico.
Marco embellecedor antivandálico, para 1 elemento de material termoplástico color blanco acabado brillante, con junta de estanqueidad grado de protección IP44, gama TX_44, referencia 021166 "GIRA".
Incluye: Replanteo. Montaje.
Criterio de medición de proyecto: Número de unidades previstas, según documentación gráfica de Proyecto.
Criterio de medición de obra: Se medirá el número de unidades realmente ejecutadas según especificaciones de Proyecto.

| Código | Ud | Descripción | Rendimiento | Precio | Importe |
|---|---|---|---|---|---|
| mt33gir801mb | Ud | Marco embellecedor antivandálico, para 1 elemento de material termoplástico color blanco acabado brillante, con junta de estanqueidad grado de protección IP44, gama TX_44, referencia 021166 "GIRA", de montaje fácil (sin herramientas) y desmontaje con destornillador Torx T9 o T10. (material) | 1.000 | 12.28 | 12.28 |
| mo003 | h | Oficial 1ª electricista. (mano de obra) | 0.043 | 22.74 | 0.98 |
| % | % | Costes directos complementarios | 2 % | 13.26 | 0.27 |
|  |  | Costes directos |  |  | 13.53 |
