# Sistema domótico abierto KNX, "GIRA"

- Propiedad del archivo: CYPE INGENIEROS, S.A.
- Formato: FIEBDC-3/2002
- Divisa: EUR
- Costes indirectos: 3.00 %
- IVA: 21.00 %

## I Instalaciones

### IM Domóticas e inmóticas

#### IMC Sistema KNX

**IMC020** Ud Sistema domótico abierto KNX, "GIRA".
Sistema domótico abierto KNX, con mecanismos de material termoplástico color blanco acabado brillante, gama E2 "GIRA", con capacidad para el control de los siguientes dispositivos de una vivienda: ILUMINACIÓN: encendido y apagado de hasta 8 puntos y regulación de hasta 64 puntos a través de protocolo DALI; PERSIANAS: hasta 8 persianas; ALARMAS TÉCNICAS: compuestas por un detector de incendios y un detector de presencia; CLIMATIZACIÓN POR SUELO RADIANTE: hasta 6 estancias con medición de temperatura individual en cada mecanismo. Incluso cajas para mecanismo, cableado bajo tubo protector de PVC flexible, fuente de alimentación, dispositivo multifuncional con pantalla TFT de 6", posibilidad de conexión a videoportero compatible, pulsador multifunción y posibilidad de control remoto a través de dispositivo móvil.
Incluye: Montaje, conexionado y comprobación de su correcto funcionamiento.
Criterio de medición de proyecto: Número de unidades previstas, según documentación gráfica de Proyecto.
Criterio de medición de obra: Se medirá el número de unidades realmente ejecutadas según especificaciones de Proyecto.

| Código | Ud | Descripción | Rendimiento | Precio | Importe |
|---|---|---|---|---|---|
| mt33gik030qb | Ud | Mecanismo para pulsador con protocolo de comunicación KNX, con tecla de material termoplástico color blanco acabado brillante, referencia 517103 "GIRA", con sensor de temperatura y borne de conexión y derivación KNX, para empotrar. (material) | 16.000 | 98.56 | 1576.96 |
| mt33gik040qb | Ud | Mecanismo para pulsador para gestión de persianas con protocolo de comunicación KNX, con tecla de material termoplástico color blanco acabado brillante, con símbolos de flecha, referencia 517203 "GIRA", con sensor de temperatura y borne de conexión y derivación KNX, para empotrar. (material) | 8.000 | 101.03 | 808.24 |
| mt33gik060b | Ud | Mecanismo para conexión a bus con protocolo de comunicación KNX, referencia 200800 "GIRA", con borne de conexión y derivación, para empotrar. (material) | 2.000 | 60.63 | 121.26 |
| mt33gik050b | Ud | Módulo pulsador de 3 elementos para control de 6 funciones independientes con protocolo de comunicación KNX, Komfort, gama System 55, referencia 513300 "GIRA", con leds indicadores de estado y sensor de temperatura. (material) | 2.000 | 174.50 | 349.00 |
| mt33gik061gb | Ud | Tecla de 3 elementos de material termoplástico color blanco acabado brillante, gama System 55, referencia 220303 "GIRA". (material) | 2.000 | 48.70 | 97.40 |
| mt33gir001mae | Ud | Marco embellecedor para 1 elemento de material termoplástico color blanco acabado brillante, gama E2, referencia 021129 "GIRA". (material) | 26.000 | 4.35 | 113.10 |
| mt35gir070f | Ud | Dispositivo multifuncional de vidrio color blanco, gama G1 PoE, referencia 206912 "GIRA", con pantalla TFT de 6" con display táctil, conexión y comunicación a través de LAN o WLAN, altavoz y micrófono. (material) | 1.000 | 1153.57 | 1153.57 |
| mt35gir080b | Ud | Fuente de alimentación con filtro de banda, de 640 mA, para dispositivos con protocolo de comunicación KNX, referencia 213000 "GIRA", con borne de conexión y derivación KNX, para montaje en carril DIN. (material) | 1.000 | 354.00 | 354.00 |
| mt35gir090b | Ud | Servidor de visualización para terminales móviles (iOS y Android) y módulo lógico con protocolo de comunicación KNX, gama X1, referencia 209600 "GIRA", con 2 conectores hembra RJ45 y borne de conexión y derivación KNX, para montaje en carril DIN. (material) | 1.000 | 963.30 | 963.30 |
| mt35gir100b | Ud | Módulo actuador de conmutación para control de hasta 24 dispositivos o de hasta 12 persianas con protocolo de comunicación KNX, de 16 A de intensidad máxima para alimentación a 230 V, gama Standard, referencia 503000 "GIRA", con borne de conexión y derivación KNX, para montaje en carril DIN. (material) | 1.000 | 711.57 | 711.57 |
| mt35gir110b | Ud | Módulo interfaz de comunicación con protocolo de comunicación KNX, para dispositivos con regulación DALI, gama Gateway DALI Plus, referencia 210800 "GIRA", con borne de conexión y derivación KNX, para montaje en carril DIN. (material) | 1.000 | 587.26 | 587.26 |
| mt35gir120b | Ud | Módulo actuador de calefacción con protocolo de comunicación KNX, de hasta 6 circuitos independientes, con regulador de temperatura ambiente, referencia 212900 "GIRA", con borne de conexión y derivación KNX, para montaje en carril DIN. (material) | 1.000 | 253.78 | 253.78 |
| mt41gir130b | Ud | Detector óptico de humos y térmico, de material termoplástico color blanco, con alimentación a pilas, referencia 234602 "GIRA", formado por un elemento sensible a los humos claros y a el incremento lento de la temperatura, según DIN 14676, marca de calidad Q Label, con led de activación e indicador de alarma y pila. (material) | 1.000 | 58.49 | 58.49 |
| mt41gir140b | Ud | Módulo de integración en sistema KNX para detector óptico de humos y térmico con protocolo de comunicación KNX, referencia 234300 "GIRA", con borne de conexión y derivación KNX. (material) | 1.000 | 136.60 | 136.60 |
| mt41gir150b | Ud | Detector de presencia de techo con protocolo de comunicación KNX, gama Mini Standard, referencia 222000 "GIRA", con sensor de intensidad lumínica, ángulo de detección de 360° con alcance de 5 m, y altura de instalación entre 2,2 y 12 m, con borne de conexión y derivación KNX. (material) | 1.000 | 218.96 | 218.96 |
| mt35aia010b | m | Tubo curvable de PVC, corrugado, de color negro, de 20 mm de diámetro nominal, para canalización empotrada en obra de fábrica (paredes y techos). Resistencia a la compresión 320 N, resistencia al impacto 1 julio, temperatura de trabajo -5°C hasta 60°C, con grado de protección IP545 según UNE 20324, no propagador de la llama. Según UNE-EN 61386-1 y UNE-EN 61386-22. (material) | 480.000 | 0.42 | 201.60 |
| mt35cun040ba | m | Cable unipolar H07V-K, siendo su tensión asignada de 450/750 V, reacción al fuego clase Eca según UNE-EN 50575, con conductor multifilar de cobre clase 5 (-K) de 1,5 mm² de sección, con aislamiento de PVC (V), para circuito C1, iluminación. Según UNE 21031-3. (material) | 420.000 | 0.40 | 168.00 |
| mt35cun210a | m | Cable bus rígido, apantallado, de 4 hilos, de 0,8 mm² de sección por hilo (material) | 200.000 | 0.80 | 160.00 |
| mt33cmg010a | Ud | Caja universal para empotrar de 1 elemento, de plástico ABS autoextinguible, libre de halógenos, enlazable por los cuatro lados, de 70x70x42 mm, con grados de protección IP30 e IK07, según IEC 60439, incluso tornillos de fijación del mecanismo. (material) | 27.000 | 0.37 | 9.99 |
| mo003 | h | Oficial 1ª electricista. (mano de obra) | 32.202 | 22.74 | 732.27 |
| mo102 | h | Ayudante electricista. (mano de obra) | 32.202 | 20.98 | 675.60 |
| mo123 | h | Especialista en la puesta en marcha de instalaciones. (mano de obra) | 64.404 | 43.01 | 2770.02 |
| % | % | Costes directos complementarios | 2 % | 12220.97 | 244.42 |
|  |  | Costes directos |  |  | 12465.39 |
