# Caja para mecanismo, empotrada en entramados autoportantes de placas o falsos techos de placas

- Propiedad del archivo: CYPE Ingenieros S.A.
- Formato: FIEBDC-3/2016
- Programa: Generador de precios de la construcción. CYPE Ingenieros, S.A.
- Fecha: 22/10/2024
- Divisa: EUR
- Costes indirectos: 3 %
- IVA: 21 %

## I Instalaciones

### IE Eléctricas

#### IEM Mecanismos

**IEM011** Ud Caja para mecanismo, empotrada en entramados autoportantes de placas o falsos techos de placas.
Caja para 1 elemento de material termoplástico color gris, gama E2 Enrasada, referencia 289600 "GIRA", de 84 mm de longitud, 84 mm de altura y 60,5 mm de profundidad. Instalación empotrada en entramados autoportantes de placas o falsos techos de placas.
Incluye: Replanteo. Montaje. Colocación.
Criterio de medición de proyecto: Número de unidades previstas, según documentación gráfica de Proyecto.
Criterio de medición de obra: Se medirá el número de unidades realmente ejecutadas según especificaciones de Proyecto.

| Código | Ud | Descripción | Rendimiento | Precio | Importe |
|---|---|---|---|---|---|
| mt33gir205aa | Ud | Caja para 1 elemento de material termoplástico color gris, gama E2 Enrasada, referencia 289600 "GIRA", de 84 mm de longitud, 84 mm de altura y 60,5 mm de profundidad, para enrasar con el revestimiento. (material) | 1 | 3.53 | 3.530 |
| mo003 | h | Oficial 1ª electricista. (mano de obra) | 0.086 | 22.74 | 1.956 |
| % | % | Costes directos complementarios | 2 % | 5.486 | 0.110 |
|  |  | Costes directos |  |  | 5.596 |
