# Conmutador de superficie, estanco

- Propiedad del archivo: CYPE Ingenieros S.A.
- Formato: FIEBDC-3/2016
- Programa: Generador de precios de la construcción. CYPE Ingenieros, S.A.
- Fecha: 22/10/2024
- Divisa: EUR
- Costes indirectos: 3 %
- IVA: 21 %

## I Instalaciones

### IE Eléctricas

#### IEM Mecanismos

**IEM036** Ud Conmutador de superficie, estanco.
Interruptor estanco/conmutador estanco con grado de protección IP44, monobloc, de material termoplástico color gris, con tecla basculante con ventana de control, gama Superficie IP44, referencia 010630. Instalación en superficie.
Incluye: Montaje, conexionado y comprobación de su correcto funcionamiento.
Criterio de medición de proyecto: Número de unidades previstas, según documentación gráfica de Proyecto.
Criterio de medición de obra: Se medirá el número de unidades realmente ejecutadas según especificaciones de Proyecto.

| Código | Ud | Descripción | Rendimiento | Precio | Importe |
|---|---|---|---|---|---|
| mt33gir310a | Ud | Interruptor estanco/conmutador estanco con grado de protección IP44, monobloc, de material termoplástico color gris, con tecla basculante con ventana de control, gama Superficie IP44, referencia 010630 "GIRA", intensidad asignada 10 AX, tensión asignada 250 V. (material) | 1 | 16.94 | 16.940 |
| mo003 | h | Oficial 1ª electricista. (mano de obra) | 0.268 | 22.74 | 6.094 |
| % | % | Costes directos complementarios | 2 % | 23.034 | 0.461 |
|  |  | Costes directos |  |  | 23.495 |
