# Base de toma de corriente, empotrada, antivandálica

- Propiedad del archivo: CYPE Ingenieros S.A.
- Formato: FIEBDC-3/2016
- Programa: Generador de precios de la construcción. CYPE Ingenieros, S.A.
- Fecha: 30/10/2025
- Divisa: EUR
- Costes indirectos: 3 %
- IVA: 21 %

## I Instalaciones

### IE Eléctricas

#### IEM Mecanismos

**IEM062** Ud Base de toma de corriente, empotrada, antivandálica.
Base de toma de corriente, antivandálica, con tapa abatible, bipolar con contacto de tierra (2P+T), tipo Schuko, con grado de protección IP44, de intensidad asignada 16 A, tensión asignada 250 V, gama TX44 "GIRA" formada por mecanismo para base de toma de corriente con contacto de tierra (2P+T), tipo Schuko, con tapa abatible antivandálica con símbolo, obturador para protección infantil y conexión mediante bornes con tornillo, con embellecedor de material termoplástico color blanco acabado brillante, con grado de protección IP44, gama TX44, referencia 445466 y marco embellecedor antivandálico, para 1 elemento de material termoplástico color blanco acabado brillante, con junta de estanqueidad grado de protección IP44, gama TX44, referencia 021166. Instalación empotrada.
Criterio de valoración económica: El precio no incluye la caja para mecanismo empotrado.
Incluye: Montaje, conexionado y comprobación de su correcto funcionamiento.
Criterio de medición de proyecto: Número de unidades previstas, según documentación gráfica de Proyecto.
Criterio de medición de obra: Se medirá el número de unidades realmente ejecutadas según especificaciones de Proyecto.

| Código | Ud | Descripción | Rendimiento | Precio | Importe |
|---|---|---|---|---|---|
| mt33gir874j | Ud | Mecanismo para base de toma de corriente con contacto de tierra (2P+T), tipo Schuko, con tapa abatible antivandálica con símbolo, obturador para protección infantil y conexión mediante bornes con tornillo, con embellecedor de material termoplástico color blanco acabado brillante, con grado de protección IP44, gama TX44, referencia 445466 "GIRA", intensidad asignada 16 A, tensión asignada 250 V, con resistencia a los rayos UV y a la intemperie, para empotrar. (material) | 1 | 19.35 | 19.350 |
| mt33gir801mb | Ud | Marco embellecedor antivandálico, para 1 elemento de material termoplástico color blanco acabado brillante, con junta de estanqueidad grado de protección IP44, gama TX44, referencia 021166 "GIRA", de montaje fácil (sin herramientas) y desmontaje con destornillador Torx T9 o T10. (material) | 1 | 13.23 | 13.230 |
| mo003 | h | Oficial 1ª electricista. (mano de obra) | 0.215 | 23.74 | 5.104 |
| % | % | Costes directos complementarios | 2 % | 37.684 | 0.754 |
|  |  | Costes directos |  |  | 38.438 |

## Recursos

**mt33gir874j** Ud Mecanismo para base de toma de corriente con contacto de tierra (2P+T)
Datos técnicos: Coste energético 6.502 MJ; Emisión de CO2 0.363 kg
Residuos:
- embalaje: re150101 Envases de papel y cartón. (componente de residuo); rendimiento 0.06 kg; Código LER 15 01 01; Masa del elemento 1 kg; Volumen 0.001333 m3
- embalaje: re170203 Plástico. (componente de residuo); rendimiento 0.006 kg; Código LER 17 02 03; Masa del elemento 1 kg; Volumen 0.001667 m3

**mt33gir801mb** Ud Marco embellecedor antivandálico
Datos técnicos: Coste energético 3.054 MJ; Emisión de CO2 0.174 kg
Residuos:
- embalaje: re150101 Envases de papel y cartón; rendimiento 0.03 kg
